# Canonada para alimentació d'aigua potable, col·locada superficialment

- Propietat de l'arxiu: CYPE INGENIEROS, S.A.
- Format: FIEBDC-3/2002
- Divisa: EUR
- Costos indirectes: 3.00 %
- IVA: 21.00 %

## I Instal·lacions

### IF Fontaneria

#### IFB Tubs d'alimentació

**IFB005** m Canonada para alimentació d'aigua potable, col·locada superficialment.
Canonada per a alimentació d'aigua potable, col·locada superficialment i fixada al parament, formada per tub de polipropilè copolímer random (PP-R), sistema fusio-technik, gamma FUSIO-TECHNIK, SDR6, sèrie 2,5, "AQUATECHNIK", de 20 mm de diàmetre exterior i 3,4 mm de gruix. Inclús material auxiliar para muntatge i subjecció a l'obra, accessoris i peces especials.
Inclou: Replanteig i traçat. Col·locació i fixació de tub i accessoris. Realització de proves de servei.
Criteri d'amidament de projecte: Longitud mesurada segons documentació gràfica de Projecte.
Criteri de mesura d'obra: Es mesurarà la longitud realment executada segons especificacions de Projecte.

| Codi | Ut | Descripció | Rendiment | Preu | Import |
|---|---|---|---|---|---|
| mt37aqt450j | U | Material auxiliar per a muntatge i subjecció a l'obra de les canonades de polipropilè copolímer random (PP-R), sistema fusio-technik, gamma FUSIO-TECHNIK, SDR6, sèrie 2,5, "AQUATECHNIK", de 20 mm de diàmetre exterior. (material) | 1.000 | 0.11 | 0.11 |
| mt37aqt050sg | m | Tub de polipropilè copolímer random (PP-R), sistema fusio-technik, gamma FUSIO-TECHNIK, SDR6, sèrie 2,5, "AQUATECHNIK", de 20 mm de diàmetre exterior i 3,4 mm de gruix, segons UNE-EN ISO 15874-2, DIN 8077, DIN 8078 i ASTM F2389, de color verd, subministrat en barres de 4 m de longitud, amb el preu incrementat el 30% en concepte d'accessoris i peces especials. (material) | 1.000 | 2.87 | 2.87 |
| op00ato010 |  | Tornavís. | 1.000 | 0.00 | 0.00 |
| op00mar010 |  | Martell. | 1.000 | 0.00 | 0.00 |
| op00tal010 |  | Trepant. | 1.000 | 0.00 | 0.00 |
| mo008 | h | Oficial 1ª lampista. (mà d'obra) | 0.048 | 30.63 | 1.47 |
| mo107 | h | Ajudant lampista. (mà d'obra) | 0.048 | 26.36 | 1.27 |
| % | % | Costos directes complementaris | 2 % | 5.72 | 0.11 |
|  |  | Costos directes |  |  | 5.83 |
