# Alimentació d'aigua potable

- Propietat de l'arxiu: CYPE Ingenieros S.A.
- Format: FIEBDC-3/2016
- Programa: Generador de preus de la construcció. CYPE Ingenieros, S.A.
- Data: 24/01/2025
- Divisa: EUR
- Costos indirectes: 3 %
- IVA: 21 %

## I Instal·lacions

### IF Fontaneria

#### IFB Tubs d'alimentació

**IFB010** U Alimentació d'aigua potable.
Alimentació d'aigua potable, de 8 m de longitud, col·locada superficialment i fixada al parament, formada per tub de polipropilè copolímer random (PP-R), sistema fusio-technik, gamma FUSIO-TECHNIK, SDR6, sèrie 2,5, "AQUATECHNIK", de 20 mm de diàmetre exterior i 3,4 mm de gruix; clau de tall general de comporta de 1/2"; filtre retenidor de residus; aixeta de comprovació i vàlvula de retenció. Inclús material auxiliar para muntatge i subjecció a l'obra, accessoris i peces especials.
Inclou: Replanteig i traçat. Col·locació i fixació de tub i accessoris. Muntatge de la clau de tall general. Col·locació i connexió del filtre. Col·locació i connexió de l'aixeta de comprovació i de la vàlvula de retenció. Realització de proves de servei.
Criteri d'amidament de projecte: Nombre d'unitats previstes, segons documentació gràfica de Projecte.
Criteri de mesura d'obra: Es mesurarà el nombre d'unitats realment executades segons especificacions de Projecte.

| Codi | Ut | Descripció | Rendiment | Preu | Import |
|---|---|---|---|---|---|
| mt37svc010a | U | Vàlvula de comporta de llautó fosa, per roscar, de 1/2". (material) | 2 | 4.96 | 9.920 |
| mt37www060b | U | Filtre retenidor de residus de llautó, amb tamís d'acer inoxidable amb perforacions de 0,4 mm de diàmetre, amb rosca de 1/2", per a una pressió màxima de treball de 16 bar i una temperatura màxima de 110°C. (material) | 1 | 4.21 | 4.210 |
| mt37sgl012a | U | Aixeta de comprovació de llautó, per roscar, de 1/2". (material) | 1 | 5.14 | 5.140 |
| mt37svr010a | U | Vàlvula de retenció de llautó per roscar de 1/2". (material) | 1 | 4.3 | 4.300 |
| mt37aqt450j | U | Material auxiliar per a muntatge i subjecció a l'obra de les canonades de polipropilè copolímer random (PP-R), sistema fusio-technik, gamma FUSIO-TECHNIK, SDR6, sèrie 2,5, "AQUATECHNIK", de 20 mm de diàmetre exterior. (material) | 8 | 0.11 | 0.880 |
| mt37aqt050sg | m | Tub de polipropilè copolímer random (PP-R), sistema fusio-technik, gamma FUSIO-TECHNIK, SDR6, sèrie 2,5, "AQUATECHNIK", de 20 mm de diàmetre exterior i 3,4 mm de gruix, segons UNE-EN ISO 15874-2, DIN 8077, DIN 8078 i ASTM F2389, de color verd, subministrat en barres de 4 m de longitud, amb el preu incrementat el 30% en concepte d'accessoris i peces especials. (material) | 8 | 2.87 | 22.960 |
| mo008 | h | Oficial 1ª lampista. (mà d'obra) | 0.605 | 30.63 | 18.531 |
| mo107 | h | Ajudant lampista. (mà d'obra) | 0.605 | 26.36 | 15.948 |
| % | % | Costos directes complementaris | 2 % | 81.889 | 1.638 |
|  |  | Costos directes |  |  | 83.527 |

## Recursos

**mt37svc010a** U Vàlvula de comporta de llautó fosa, per roscar, de 1/2"
Dades tècniques: Cost energètic 404.149 MJ; Emissió de CO2 27.201 kg
Residus:
- embalatge: re150101 Envasos de paper i cartró. (component de residu); rendiment 0.072 kg; Codi LER 15 01 01; Massa de l'element 1 kg; Volum 0.001333 m3

**mt37www060b** U Filtre retenidor de residus de llautó
Dades tècniques: Cost energètic 320.839 MJ; Emissió de CO2 22.775 kg
Residus:
- embalatge: re150101 Envasos de paper i cartró; rendiment 0.072 kg

**mt37sgl012a** U Aixeta de comprovació de llautó, per roscar, de 1/2"
Dades tècniques: Cost energètic 33.422 MJ; Emissió de CO2 2.303 kg
Residus:
- embalatge: re150101 Envasos de paper i cartró; rendiment 0.072 kg

**mt37svr010a** U Vàlvula de retenció de llautó per roscar de 1/2"
Dades tècniques: Cost energètic 625.531 MJ; Emissió de CO2 42.069 kg
Residus:
- embalatge: re150101 Envasos de paper i cartró; rendiment 0.072 kg
