# Canonada multicapa de polipropilè copolímer random resistent a la temperatura/polipropilè copolímer random amb fibra de vidre/polipropilè copolímer random (PP-RCT/PP-R amb fibra de vidre/PP-R)

- Propietat de l'arxiu: CYPE Ingenieros S.A.
- Format: FIEBDC-3/2016
- Programa: Generador de preus de la construcció. CYPE Ingenieros, S.A.
- Data: 24/01/2025
- Divisa: EUR
- Costos indirectes: 3 %
- IVA: 21 %

## I Instal·lacions

### IH Canonades per a fluids

#### IHM Canonades multicapa

**IHM412** m Canonada multicapa de polipropilè copolímer random resistent a la temperatura/polipropilè copolímer random amb fibra de vidre/polipropilè copolímer random (PP-RCT/PP-R amb fibra de vidre/PP-R), "AQUATECHNIK".
Canonada formada per tub multicapa de polipropilè copolímer random resistent a la temperatura i als agents oxidants/polipropilè copolímer random amb fibra de vidre/polipropilè copolímer random (PP-RCT WOR/PP-R amb fibra de vidre/PP-R), sistema fusio-technik, gamma faser FIBER-T, SDR7,4, sèrie 3,2, "AQUATECHNIK", de 20 mm de diàmetre exterior i 2,8 mm de gruix. Instal·lació en superfície. Inclús material auxiliar para muntatge i subjecció a l'obra, accessoris i peces especials.
Inclou: Replanteig. Col·locació i fixació de tubs, accessoris i peces especials. Realització de proves de servei.
Criteri d'amidament de projecte: Longitud mesurada segons documentació gràfica de Projecte.
Criteri de mesura d'obra: Es mesurarà la longitud realment executada segons especificacions de Projecte.

| Codi | Ut | Descripció | Rendiment | Preu | Import |
|---|---|---|---|---|---|
| mt37aqt410m | U | Material auxiliar per a muntatge i subjecció a l'obra de les canonades de polipropilè copolímer random resistent a la temperatura i als agents oxidants/polipropilè copolímer random amb fibra de vidre/polipropilè copolímer random (PP-RCT WOR/PP-R amb fibra de vidre/PP-R), sistema fusio-technik, gamma faser FIBER-T, SDR7,4, sèrie 3,2, "AQUATECHNIK", de 20 mm de diàmetre exterior. (material) | 1 | 0.13 | 0.130 |
| mt37aqt010mg | m | Tub multicapa de polipropilè copolímer random resistent a la temperatura i als agents oxidants/polipropilè copolímer random amb fibra de vidre/polipropilè copolímer random (PP-RCT WOR/PP-R amb fibra de vidre/PP-R), sistema fusio-technik, gamma faser FIBER-T, SDR7,4, sèrie 3,2, "AQUATECHNIK", de 20 mm de diàmetre exterior i 2,8 mm de gruix, segons UNE-EN ISO 15874-2, DIN 8077, DIN 8078 i ASTM F2389, amb capa interior de color blanc i capa exterior de color verd amb bandes de color vermell, subministrat en barres de 4 m de longitud, amb el preu incrementat el 30% en concepte d'accessoris i peces especials. (material) | 1 | 3.37 | 3.370 |
| mo008 | h | Oficial 1ª lampista. (mà d'obra) | 0.051 | 30.63 | 1.562 |
| mo107 | h | Ajudant lampista. (mà d'obra) | 0.051 | 26.36 | 1.344 |
| % | % | Costos directes complementaris | 2 % | 6.406 | 0.128 |
|  |  | Costos directes |  |  | 6.534 |
